# 3081 Válvula de esfera soldar Mando palanca PN16 Paso total Ø22 - De Genebre

- Propiedad del archivo: CONSTRUNARIO
- Formato: FIEBDC-3/2012
- Programa: Construnario Versión 3.51
- Fecha de los precios: 02/07/2024
- Divisa: EUR

**GEN3081 22** u 3081 Válvula de esfera soldar Mando palanca PN16 Paso total Ø22 - De Genebre
Precio: 9.74
Válvula esfera soldar. Pn 16 paso total. Construcción en latón une-en 12165. Juntas ptfe. Extremos para soldar h-h. Temp. Máx. 180ºc. Mando manual por palanca. Medida ø22. Código EAN: 8428381008767
