# Válvula de esfera soldar de Genebre. Mando palanca PN16 Paso total Ø42 - De Genebre

- Propiedad del archivo: CONSTRUNARIO
- Formato: FIEBDC-3/2012
- Programa: Construnario Versión 3.51
- Fecha de los precios: 05/11/2024
- Divisa: EUR

**GEN3081 42** u Válvula de esfera soldar de Genebre. Mando palanca PN16 Paso total Ø42 - De Genebre
Precio: 36.75
Válvula de esfera soldar de Genebre. Mando palanca PN16 Paso total Ø42 1. Válvula esfera con paso total. 2. Construcción en latón s/ UNE-EN 12165. 3. Extremos para soldar a tubería de cobre. 4. Accionamiento mediante palanca de acero. 5. Temperatura de trabajo desde -20ºC a 110ºC. 6. Presión máxima de trabajo 16 bar (PN 16). 7. Asientos PTFE. PN 16. Paso total. Construcción en latón UNE-EN 12165. Asientos PTFE. Extremos para soldar. Temp. máx. 110ºC. Mando manual por palanca acero. Código EAN: 8428381317913
