# Válvula de esfera empotrar soldar PN16 de Genebre. Paso total Ø15 - De Genebre

- Propiedad del archivo: CONSTRUNARIO
- Formato: FIEBDC-3/2012
- Programa: Construnario Versión 3.51
- Fecha de los precios: 04/11/2024
- Divisa: EUR

**GEN3083 15** u Válvula de esfera empotrar soldar PN16 de Genebre. Paso total Ø15 - De Genebre
Precio: 8.04
Válvula de esfera empotrar soldar PN16 de Genebre. Paso total Ø15 1. Válvula esfera para empotrar, paso total. 2. Construcción en latón s/ UNE-EN 12165. 3. Extremos para soldar hembra-hembra. 4. Temperatura de trabajo desde -20ºC a 110 ºC. 5. Adaptable a los mandos P3052, MKalo, MKross, M3054, M3055, M3057 y prolongador K3052. 6. Presión máxima de trabajo 16 bar (PN 16). 7. Asientos PTFE. PN 16. Paso total. Construcción en latón según UNE-EN 12165. Asientos PTFE. Extremos para soldar. Temp. máx. 110ºC. Código EAN: 8428381056645
