# 3083 Válvula de esfera empotrar soldar PN16 Paso total Ø18 - De Genebre

- Propiedad del archivo: CONSTRUNARIO
- Formato: FIEBDC-3/2012
- Programa: Construnario Versión 3.51
- Fecha de los precios: 02/07/2024
- Divisa: EUR

**GEN3083 18** u 3083 Válvula de esfera empotrar soldar PN16 Paso total Ø18 - De Genebre
Precio: 8.58
Válvula de esfera empotrar soldar. Pn 16 paso total. Construcción en latón según une-en 12165. Extremos para soldar h-h, iso 228/1. Temp. Máx. 150ºC. Medida Ø18. Código EAN: 8428381056652
