# Válvula de esfera mando cuadradillo H-H de Genebre. PN25 Paso total 2" - De Genebre

- Propiedad del archivo: CONSTRUNARIO
- Formato: FIEBDC-3/2012
- Programa: Construnario Versión 3.51
- Fecha de los precios: 05/11/2024
- Divisa: EUR

**GEN3084 09** u Válvula de esfera mando cuadradillo H-H de Genebre. PN25 Paso total 2" - De Genebre
Precio: 60.45
Válvula de esfera mando cuadradillo H-H de Genebre. PN25 Paso total 2" 1. Válvula de esfera con paso total. 2. Construcción en latón según UNE-EN 12165 cromado. 3. Extremos roscados gas (BSP) H-H s/ ISO 228/1. 4. Accionamiento mediante cuadradillo. 5. Temperatura de trabajo desde -20ºC a 110ºC. 6. Presión máxima de trabajo 25 bar (PN 25). 7. Asientos PTFE. PN 25. Paso total. Construcción en latón UNE-EN 12165 cromado. Asientos PTFE. Extremos rosca gas (BSP) H-H - ISO 228/1. Temp. máx. 110ºC. Accionamiento mediante cuadradillo. Código EAN: 8428381037644
