# Válvula escuadra lavadora de Genebre. 1/2"x3/4" - De Genebre

- Propiedad del archivo: CONSTRUNARIO
- Formato: FIEBDC-3/2012
- Programa: Construnario Versión 3.51
- Fecha de los precios: 08/07/2024
- Divisa: EUR

**GEN3090 04** u Válvula escuadra lavadora de Genebre. 1/2"x3/4" - De Genebre
Precio: 5.79
Válvula escuadra lavadora de Genebre. 1/2"x3/4" 1. Válvula de escuadra, paso estándar. 2. Construcción en latón forjado s/ UNE-EN 12165. 3. Extremos roscados gas (BSP) macho, según ISO 228/1. 4. Asientos en NBR. 5. Mando manual palomilla de ABS niquelado 6. Presión máxima de trabajo 10 bar (PN 10). 7. Temperatura de trabajo desde -20ºC a 110ºC. 8. Acabado cromado brillante. PN 10. Paso estándar. Construcción en latón según UNE-EN 12165 cromado. Asientos NBR. Extremos rosca gas (BSP) M-M ISO 228/1. Temp. máx. 110ºC. Mando manual por palomilla ABS. Código EAN: 8428381007531
