# Válvula de esfera escuadra lavadora de Genebre - De Genebre

- Propiedad del archivo: CONSTRUNARIO
- Formato: FIEBDC-3/2012
- Programa: Construnario Versión 3.51
- Fecha de los precios: 06/11/2024
- Divisa: EUR

**GEN309104** u Válvula de esfera escuadra lavadora de Genebre - De Genebre
Precio: 6.99
Válvula de esfera escuadra lavadora de Genebre 1. Válvula de escuadra, paso estándar. 2. Construcción en latón forjado s/ UNE-EN 12165. 3. Extremos roscados gas (BSP) macho, según ISO 228/1. 4. Asientos en PTFE. 5. Maneta en ABS 6. Presión máxima de trabajo 16 bar (PN 16). 7. Temperatura de trabajo desde -20ºC a 110ºC. 8. Acabado cromado brillante. PN 16. Paso estándard. Construcción en latón según UNE-EN 12165 cromado. Asientos PTFE. Extremos rosca gas (BSP) M-M ISO 228/1. Temp. máx. 110ºC. Mando ABS 1/4 de vuelta. Código EAN: 8428381025634
