# 3094E Válvula escuadra económica Paso estándar 1/2"x1/2" - De Genebre

- Propiedad del archivo: CONSTRUNARIO
- Formato: FIEBDC-3/2012
- Programa: Construnario Versión 3.51
- Fecha de los precios: 02/07/2024
- Divisa: EUR

**GEN3094E 05** u 3094E Válvula escuadra económica Paso estándar 1/2"x1/2" - De Genebre
Precio: 3.36
Válvula escuadra económica pn 10. Paso estándar. Construcción en latón une-en 12165 cromado. Mando abs 1/4 vuelta. Extremos rosca gas (bsp) m-m, iso 228/1. Temp. Máx. 120ºC. Cierre en nbr. Medida 1/2"x1/2". Código EAN: 8428381235149
