# Válvula escuadra con anillo PTFE montaje rápido, referencia 3094P 04 03 de Genebre. 1/2'' x 3/8'' - De Genebre

- Propiedad del archivo: CONSTRUNARIO
- Formato: FIEBDC-3/2012
- Programa: Construnario Versión 3.51
- Fecha de los precios: 08/07/2024
- Divisa: EUR

**GEN3094P 04 03** u Válvula escuadra con anillo PTFE montaje rápido, referencia 3094P 04 03 de Genebre. 1/2'' x 3/8'' - De Genebre
Precio: 4.66
PN 10. Paso estandard. Construcción en latón UNE-EN 12165 acabado cromado pulido. Extremos rosca gas (BSP) M - M según ISO 228/1. Temp. máx. 110ºC. Mando ABS 1/4 de vuelta. Cierre mediante eje excentrico (sistema Genebre). Código EAN: 8434055026371
