# Válvula de escuadra con filtro de Genebre. 1/2"x3/8" - De Genebre

- Propiedad del archivo: CONSTRUNARIO
- Formato: FIEBDC-3/2012
- Programa: Construnario Versión 3.51
- Fecha de los precios: 06/11/2024
- Divisa: EUR

**GEN3095 03** u Válvula de escuadra con filtro de Genebre. 1/2"x3/8" - De Genebre
Precio: 4.70
Válvula de escuadra con filtro de Genebre. 1/2"x3/8" 1. Válvula de escuadra con filtro, paso estándar. 2. Construcción en latón forjado s/ UNE-EN 12165. 3. Extremos roscados gas (BSP) macho, según ISO 228/1. 4. Asientos en NBR. 5. Maneta en plástico. 6. Presión máxima de trabajo 10 bar (PN 10). 7. Temperatura de trabajo desde -20ºC a 110ºC. 8. Filtro construido en acero inoxidable AISI 304. 9. Acabado cromado brillante. PN 10. Paso estándar. Construcción en latón según UNE-EN 12165 acabado cromado pulido. Extremos roscados macho según ISO 228/1. Temp. máx. 110ºC. Filtro inox. Código EAN: 8428381038788
