# 3096 Válvula de esfera mini 1/4" - De Genebre

- Propiedad del archivo: CONSTRUNARIO
- Formato: FIEBDC-3/2012
- Programa: Construnario Versión 3.51
- Fecha de los precios: 02/07/2024
- Divisa: EUR

**GEN3096 02** u 3096 Válvula de esfera mini 1/4" - De Genebre
Precio: 3.44
Válvula esfera corte pn 16 paso reducido. Construcción en latón y cromado une-en 12165. Juntas ptfe. Barra hexagonal cromada. Extremos rosca gas h-h según iso 228/1. Temp. Máx. 140ºC. Mando palomilla aluminio. 1/4". Código EAN: 8428381007784
