# Válvula de retención serie York de Genebre. 3/4" - De Genebre

- Propiedad del archivo: CONSTRUNARIO
- Formato: FIEBDC-3/2012
- Programa: Construnario Versión 3.51
- Fecha de los precios: 06/11/2024
- Divisa: EUR

**GEN3120 05** u Válvula de retención serie York de Genebre. 3/4" - De Genebre
Precio: 10.13
Válvula de retención serie York de Genebre. 3/4" 1. Válvula retención. 2. Construcción en latón según UNE-EN 12165. 3. Extremos rosca gas (BSP) hembra s/ ISO 228/1. 4. Temperatura de trabajo desde -20ºC a 100ºC. 5. Apta para cualquier instalación hidráulica, calefacción, acondicionamiento y neumática. 6. Montaje en cualquier posición, horizontal, vertical, oblicua 7. Obturador de disco en poliamida 6. 8. Cierre en NBR (goma) 65 Sh. 9. Muelle en acero inox. AISI 302. 10. Presión máxima de trabajo 12/10/8 bar (PN-12 / PN-10/PN-8) (Ver tabla). PN 12 - PN 10 - PN 8. Construcción en latón UNE-EN 12165. Obturador de disco en poliamida 6. Cierre en NBR (goma) 65 sh. Muelle en acero inox. AISI 302. Extremos rosca gas (BSP) H-H - ISO 228/1. Temp. máx. 100ºC. Montaje en cualquier posición. Código EAN: 8428381009870
