# Válvula de retención Rege de Genebre. Rosca NPT 4" - De Genebre

- Propiedad del archivo: CONSTRUNARIO
- Formato: FIEBDC-3/2012
- Programa: Construnario Versión 3.51
- Fecha de los precios: 06/11/2024
- Divisa: EUR

**GEN3121N 12** u Válvula de retención Rege de Genebre. Rosca NPT 4" - De Genebre
Precio: 164.80
Válvula de retención Rege de Genebre. Rosca NPT 4" 1. Válvula de retención monobloque (sólo hasta 2”) y desmontable. 2. Construcción en latón forjado s/ UNE-EN 12165. 3. Extremos rosca NPT hembra s/ ANSI / ASME B 1.20.1. 4. Temperatura de funcionamiento: Aire: -20º C a 100º C. Gas: -20º C a 60º C. Agua: 0º C a 90º C. 5. Presión máxima de trabajo 350/250/175 psi (25 /18/12 bar) (Ver tabla). 6. Apta para todo tipo de instalaciones industriales, neumáticas e hidráulicas. 7. Montaje multi posición (horizontal, vertical y oblicuo). 8. Junta de clapeta vulcanizada de NBR. 9. Muelle en acero inox. AISI 304. PN 25/12. Construcción en latón UNE-EN 12165. Junta de clapeta vulcanizada de NBR. Muelle en acero inox. AISI 304. Extremos rosca NPT H-H. Temp. máx. 90ºC. Montaje en cualquier posición. Código EAN: 8428381506706
