# 3122P Válvula de retención "REGE PLUS" 1 1/4" - De Genebre

- Propiedad del archivo: CONSTRUNARIO
- Formato: FIEBDC-3/2012
- Programa: Construnario Versión 3.51
- Fecha de los precios: 28/06/2024
- Divisa: EUR

**GEN3122P07** u 3122P Válvula de retención "REGE PLUS" 1 1/4" - De Genebre
Precio: 21.66
PN 25/18. Construcción en latón cromado según UNE-EN 12165. Cierre NBR vulcanizado. Muelle acero inox. AISI 316. Extremos rosca gas (BSP) H-H según ISO 228/1. Temp. máx. 90ºC. Montaje en cualquier posición. Código EAN: 8434055000685
