# Válvula de esfera con retención de Genebre. 1" - De Genebre

- Propiedad del archivo: CONSTRUNARIO
- Formato: FIEBDC-3/2012
- Programa: Construnario Versión 3.51
- Fecha de los precios: 06/11/2024
- Divisa: EUR

**GEN_312306** u Válvula de esfera con retención de Genebre. 1" - De Genebre
Precio: 25.49
Válvula de esfera con retención de Genebre. 1" 1. Válvula esfera latón, paso total. 2. Construcción en latón según UNE-EN 12165 cromado. 3. Extremos roscados gas (BSP) hembra según ISO 228/1. 4. Accionamiento esfera mediante palomilla aluminio. 5. Cierre retención NBR vulcanizado. 6. Muelle acero INOX AISI 304. 7. Presión mínima de apertura 0,03 Bar. 8. Presión máxima de trabajo 25 bar (PN 25). 9. Temperatura de trabajo desde -20ºC a 90ºC. 10. Asientos PTFE. Válvula esfera con retención PN 25. Paso total. Construcción en latón UNE-EN 12165 cromado. Asientos PTFE. Extremos roscados H-H ISO 228/1. Temp. máx. 90ºC. Accionamiento esfera palomilla. Cierre retención NBR vulcanizado. Muelle acero inox AISI 304. Presión mínima trabajo 0,03 bar. Código EAN: 8428381225096
