# Válvula de retención Europa de Genebre. 1 1/4" - De Genebre

- Propiedad del archivo: CONSTRUNARIO
- Formato: FIEBDC-3/2012
- Programa: Construnario Versión 3.51
- Fecha de los precios: 06/11/2024
- Divisa: EUR

**GEN_313107** u Válvula de retención Europa de Genebre. 1 1/4" - De Genebre
Precio: 30.12
Válvula de retención Europa de Genebre. 1 1/4" 1. Válvula retención. 2. Construcción en latón según UNE-EN 12165. 3. Extremos rosca gas (BSP) hembra s/ ISO 228/1. 4. Temperatura de trabajo desde -20ºC a 100ºC. 5. Apta para cualquier instalación hidráulica, calefacción, acondicionamiento y neumática. 6. Montaje en cualquier posición, horizontal, vertical, oblicua. 7. Cierre en NBR (goma) 65 shore. 8. Muelle en acero inox. AISI 302. 9. Presión máxima de trabajo 25/18/12 bar (PN-25 / PN-18/PN-12) (Ver tabla) PN 25 - PN 18 - PN 12. Construcción en latón UNE-EN 12165. Cierre en NBR (goma) 65 sh. Muelle en acero inox. AISI 302. Extremos rosca gas (BSP) H-H - ISO 228/1. Temp. máx. 100ºC. Montaje en cualquier posición. Código EAN: 8428381009702
