# 3136 Válvula de esfera M-H palomilla 3/4" - De Genebre

- Propiedad del archivo: CONSTRUNARIO
- Formato: FIEBDC-3/2012
- Programa: Construnario Versión 3.51
- Fecha de los precios: 02/07/2024
- Divisa: EUR

**GEN3136 05** u 3136 Válvula de esfera M-H palomilla 3/4" - De Genebre
Precio: 9.41
Válvula de esfera para energía solar. Pn 25. Paso total. Construcción en latón une-en 12165 cromado. Juntas ptfe. Extremos rosca gas m-h, iso 228/1. Temp. Máx. 160ºc. Mando manual por palomilla. 3/4". Código EAN: 8428381256878
