# Válvula de esfera M-H de Genebre. Palomilla 1" - De Genebre

- Propiedad del archivo: CONSTRUNARIO
- Formato: FIEBDC-3/2012
- Programa: Construnario Versión 3.51
- Fecha de los precios: 06/11/2024
- Divisa: EUR

**GEN_313606** u Válvula de esfera M-H de Genebre. Palomilla 1" - De Genebre
Precio: 14.23
Válvula de esfera M-H de Genebre. Palomilla 1" 1. Válvula esfera con paso total. 2. Construcción en latón s/ UNE-EN 12165 cromado. 3. Extremos rosca gas (BSP) macho-hembra s/ ISO 228/1. 4. Accionamiento mediante palomilla aluminio. 5. Temperatura de trabajo desde -20ºC a 150ºC. 6. Presión máxima de trabajo 25 bar (PN-25). 7. Asientos PTFE. PN 25. Paso total. Construcción en latón UNE-EN 12165 cromado. Juntas PTFE. Extremos rosca gas M-H, ISO 228/1. Temp. máx. 150ºC. Mando manual por palomilla aluminio. Código EAN: 8428381256885
