# 3140 Válvula de pie "YORK" 3/4" - De Genebre

- Propiedad del archivo: CONSTRUNARIO
- Formato: FIEBDC-3/2012
- Programa: Construnario Versión 3.51
- Fecha de los precios: 28/06/2024
- Divisa: EUR

**GEN3140 05** u 3140 Válvula de pie "YORK" 3/4" - De Genebre
Precio: 7.85
Válvula de pie "York" pn 10/6. Construcción en latón une-en 12165. Cierre en nbr (goma) 65 sh. Muelle en acero inox. 18/8. Extremo rosca gas h, iso 228/1. Temp. Máx. 90ºC. 3/4". Código EAN: 8428381009115
