# Válvula retención con filtro, referencia 3142 06 de Genebre. 1'' - De Genebre

- Propiedad del archivo: CONSTRUNARIO
- Formato: FIEBDC-3/2012
- Programa: Construnario Versión 3.51
- Fecha de los precios: 08/07/2024
- Divisa: EUR

**GEN3142 06** u Válvula retención con filtro, referencia 3142 06 de Genebre. 1'' - De Genebre
Precio: 9.02
PN 10. Construcción en latón UNE-EN 12165. Extremos roscados (BSP) H - ISO 228/1. Temperatura màxima de trabajo 90ºC. Cierre de NBR vulcanizado. Muelle i tamiz de acero inox AISI 304. Presión minima apertura 20 - 60 mbar. Código EAN: 8434055021178
