# 3160 Filtro Válvula retención 2 1/2" - De Genebre

- Propiedad del archivo: CONSTRUNARIO
- Formato: FIEBDC-3/2012
- Programa: Construnario Versión 3.51
- Fecha de los precios: 09/10/2024
- Divisa: EUR

**GEN3160 10** u 3160 Filtro Válvula retención 2 1/2" - De Genebre
Precio: 7.60
Filtro válvula retención tamiz acero inox. Aisi 304 l. Racor nylon 6.6. Extremos rosca gas m, iso 228/1. 2 1/2". Código EAN: 8428381007005
