# 3180N Válvula de retención clapeta goma rosca NPT 1 1/4" - De Genebre

- Propiedad del archivo: CONSTRUNARIO
- Formato: FIEBDC-3/2012
- Programa: Construnario Versión 3.51
- Fecha de los precios: 02/07/2024
- Divisa: EUR

**GEN3180N 07** u 3180N Válvula de retención clapeta goma rosca NPT 1 1/4" - De Genebre
Precio: 21.11
Válvula de retención clapeta goma npt. Pn 12/8. Construcción en latón une-en 12165. Cierre en nbr (goma) 65sh. Extremos rosca npt h-h, iso 228/1. Temp. Máx. 90ºC. Montaje en horizontal. 1 1/4". Precios a consultar. Código EAN: 8428381256632
