# 3184 Válvula de empotrar en "U" tubería pex y multicapa Ø25x2.5 - De Genebre

- Propiedad del archivo: CONSTRUNARIO
- Formato: FIEBDC-3/2012
- Programa: Construnario Versión 3.51
- Fecha de los precios: 02/07/2024
- Divisa: EUR

**GEN3184 25** u 3184 Válvula de empotrar en "U" tubería pex y multicapa Ø25x2.5 - De Genebre
Precio: 29.37
Válvula empotrar tubería pex y multicapa. Pn 25 paso total. Construcción en latón cromado según une-en 12165. Juntas epdm. Temp. Max. 110ºC. Ø25x2,5. Código EAN: 8428381240440
