# 3185 Válvula de retención clapeta metal 1/2" - De Genebre

- Propiedad del archivo: CONSTRUNARIO
- Formato: FIEBDC-3/2012
- Programa: Construnario Versión 3.51
- Fecha de los precios: 01/07/2024
- Divisa: EUR

**GEN3185 04** u 3185 Válvula de retención clapeta metal 1/2" - De Genebre
Precio: 6.96
Válvula de retención clapeta metal. Pn 12/8. Cierre metálico. Construcción en latón une-en 12165. Extremos rosca gas h-h. Iso 228/1. Temp. Máx. 200ºC. Montaje en horizontal. 1/2". Código EAN: 8428381009573
