# 3185N Válvula de retención clapeta metal rosca NPT 1 1/4" - De Genebre

- Propiedad del archivo: CONSTRUNARIO
- Formato: FIEBDC-3/2012
- Programa: Construnario Versión 3.51
- Fecha de los precios: 02/07/2024
- Divisa: EUR

**GEN3185N 07** u 3185N Válvula de retención clapeta metal rosca NPT 1 1/4" - De Genebre
Precio: 21.11
Válvula de retención clapeta metal npt. Pn 12/8. Cierre metálico. Construcción en latón une-en 12165. Extremos rosca npt f-f, iso 228/1. Temp. Máx. 200ºC. Montaje en horizontal. 1 1/4". Precios a consultar. Código EAN: 8428381255031
