# 3186 Válvula de retención clapeta PTFE 3/4" - De Genebre

- Propiedad del archivo: CONSTRUNARIO
- Formato: FIEBDC-3/2012
- Programa: Construnario Versión 3.51
- Fecha de los precios: 02/07/2024
- Divisa: EUR

**GEN318605** u 3186 Válvula de retención clapeta PTFE 3/4" - De Genebre
Precio: 75.71
PN 16. Cierre en PTFE. Construcción en bronce RG 5. Extremos rosca gas (BSP) H-H, ISO 228/1. Temp. máx. 180°C Código EAN: 8434055000043
