# 3187 Válvula de retención clapeta PTFE 2" - De Genebre

- Propiedad del archivo: CONSTRUNARIO
- Formato: FIEBDC-3/2012
- Programa: Construnario Versión 3.51
- Fecha de los precios: 28/06/2024
- Divisa: EUR

**GEN3187 09** u 3187 Válvula de retención clapeta PTFE 2" - De Genebre
Precio: 152.50
Válvula retención clapeta teflón. Pn 16. Cierre en ptfe teflón. Construcción en bronce rg 5. Muelle en acero inox. Extremos rosca gas h-h, iso 228/1. Temp. Máx. 200ºC. Montaje en horizontal. 2". Código EAN: 8428381061304
