# 3188 Válvula de seguridad escuadra 6bar 1/2" - De Genebre

- Propiedad del archivo: CONSTRUNARIO
- Formato: FIEBDC-3/2012
- Programa: Construnario Versión 3.51
- Fecha de los precios: 02/07/2024
- Divisa: EUR

**GEN3188 04** u 3188 Válvula de seguridad escuadra 6bar 1/2" - De Genebre
Precio: 8.46
Válvula de seguridad escuadra 6bar. Cuerpo en latón. Muelle de acero inox aisi 302. Obturador en epdm. Membrana en epdm. Extremos roscados macho-hembra iso 228/1. Presión máxima de trabajo 10 bar. Temperatura máxima 90ºc. 1/2". Código EAN: 8428381233473
