# 3194 Válvula de seguridad y retención 1/2" - De Genebre

- Propiedad del archivo: CONSTRUNARIO
- Formato: FIEBDC-3/2012
- Programa: Construnario Versión 3.51
- Fecha de los precios: 09/10/2024
- Divisa: EUR

**GEN3194 04** u 3194 Válvula de seguridad y retención 1/2" - De Genebre
Precio: 4.42
Válvula de seguridad y retención pn-16. Paso total. Construcción en latón din 17660 cromado. Juntas ptfe. Extremos roscas m-h, iso 228/1. Muelle y retención acero. Taraje estándar fijo a 8 bar. Cierre: en etileno - propileno. Dispositivo antigoteo. Temp. Máx. 180ºc. 1/2". Código EAN: 8428381038269
