# 3195 Válvula de escuadra con filtro-rosca NPT - De Genebre

- Propiedad del archivo: CONSTRUNARIO
- Formato: FIEBDC-3/2012
- Programa: Construnario Versión 3.51
- Fecha de los precios: 09/10/2024
- Divisa: EUR

**GEN3196N0404** u 3195 Válvula de escuadra con filtro-rosca NPT - De Genebre
Precio: 5.27
PN10. Paso estándar. Construcción el latón según UNE-EN 12165. Acabado cromado pulido. Extremos rosca hembra NPT según ANSI B 1.20.1 y macho gas (BSP), ISO 228/1. Temperatura máxima 120°C. Filtro acero inoxidable. Código EAN: 8428381288367
