# 3221N Válvula de compuerta latón rosca NPT PN20 1 1/2" - De Genebre

- Propiedad del archivo: CONSTRUNARIO
- Formato: FIEBDC-3/2012
- Programa: Construnario Versión 3.51
- Fecha de los precios: 09/10/2024
- Divisa: EUR

**GEN3221N 08** u 3221N Válvula de compuerta latón rosca NPT PN20 1 1/2" - De Genebre
Precio: 44.03
Válvula de compuerta latón npt. Pn 20. Paso total estándar. Construcción en latón según din 17660. Prensa estopa acrilonitrilo. Temp. Máx. 180ºc. Extremos rosca npt h-h, iso 228/1. Volante aluminio. 1 1/2". Precios a consultar Código EAN: 8428381234111
