# 3222 Válvula de compuerta latón rosca NPT NPT 1/2" - De Genebre

- Propiedad del archivo: CONSTRUNARIO
- Formato: FIEBDC-3/2012
- Programa: Construnario Versión 3.51
- Fecha de los precios: 28/06/2024
- Divisa: EUR

**GEN3222 04** u 3222 Válvula de compuerta latón rosca NPT NPT 1/2" - De Genebre
Precio: 7.58
Válvula de compuerta latón. Rosca npt. Pn 10/16 paso total. Construcción en latón din 17660. Prensa estopa acrilonitrilo. Temp. Máx. 120ºc. Extremos rosca npt h-h, iso 228/1. 1/2". Precios a consultar Código EAN: 8428381192541
