# 3228 Válvula de asiento barril 1 1/2" - De Genebre

- Propiedad del archivo: CONSTRUNARIO
- Formato: FIEBDC-3/2012
- Programa: Construnario Versión 3.51
- Fecha de los precios: 02/07/2024
- Divisa: EUR

**GEN3228 08** u 3228 Válvula de asiento barril 1 1/2" - De Genebre
Precio: 113.62
Válvula de asiento barril pn 16 tipo "Jenking". Construcción en bronce rg 5. Extremos rosca gas h-h, iso 228/1. Prensa estopa universal. Temp. Máx. 200ºC. 1 1/2". Código EAN: 8428381061359
