# 3229 Válvula de compuerta de bronce 3/4" - De Genebre

- Propiedad del archivo: CONSTRUNARIO
- Formato: FIEBDC-3/2012
- Programa: Construnario Versión 3.51
- Fecha de los precios: 09/10/2024
- Divisa: EUR

| Código | Ud | Descripción | Precio |
|---|---|---|---|
| GEN322905 | u | 3229 Válvula de compuerta de bronce 3/4" - De Genebre | 24.57 |
