# 3310 Filtro polivalente agua 3/4" - De Genebre

- Propiedad del archivo: CONSTRUNARIO
- Formato: FIEBDC-3/2012
- Programa: Construnario Versión 3.51
- Fecha de los precios: 02/07/2024
- Divisa: EUR

**GEN3310 05** u 3310 Filtro polivalente agua 3/4" - De Genebre
Precio: 10.65
Filtro polivalente para agua. Pn 16. Construcción en latón une-en 12165 cromado. Extremos rosca gas h-h, iso 228/1. Tamiz acero inox. Aisi 316. Luz 800 micras. Junta tórica nbr. Temp. Max. 120ºc. 3/4". Código EAN: 8428381225027
