# 3314 Filtro autolimpiante largo 1 1/2" - De Genebre

- Propiedad del archivo: CONSTRUNARIO
- Formato: FIEBDC-3/2012
- Programa: Construnario Versión 3.51
- Fecha de los precios: 01/07/2024
- Divisa: EUR

**GEN3314 08** u 3314 Filtro autolimpiante largo 1 1/2" - De Genebre
Precio: 87.07
Filtro autolimpiante larGo pn 16. Construcción en latón une-en 12165 cromado. Tamiz reforzado: acero inox. Aisi 304. Luz: 500 micras, junta nbr. Extremos rosca gas (bsp) h-h, iso 228/1. Temp. Máx. 120ºC. Medida 1 1/2". Código EAN: 8428381569497
