# Amortiguador anti golpe de ariete "STOP-GE", referencia 3317 04 de Genebre. 1/2'' - De Genebre

- Propiedad del archivo: CONSTRUNARIO
- Formato: FIEBDC-3/2012
- Programa: Construnario Versión 3.51
- Fecha de los precios: 01/07/2024
- Divisa: EUR

**GEN3317 04** u Amortiguador anti golpe de ariete "STOP-GE", referencia 3317 04 de Genebre. 1/2'' - De Genebre
Precio: 34.19
PN 10. Construcción en latón niquelado UNE-EN 12165. Diafragma de EPDM peroxido. Muelle en acero zincado EN 10270. Extremos rosca gas (BSP) M - ISO 228/1. Temperatura màxima de trabajo 90ºC. El amortiguador anti-golpe de ariete "STOP-GE" ha sido diseñado para atenuar el fenómeno del "golpe de ariete" que se genera al cerrar un conducto, generando de manera abrupta una variación de la velocidad del fluido. Código EAN: 8434055309429
