# 3320 Válvula reductora de presión "Rinoxdue-2" 2" - De Genebre

- Propiedad del archivo: CONSTRUNARIO
- Formato: FIEBDC-3/2012
- Programa: Construnario Versión 3.51
- Fecha de los precios: 01/07/2024
- Divisa: EUR

**GEN3320 09** u 3320 Válvula reductora de presión "Rinoxdue-2" 2" - De Genebre
Precio: 193.42
Válvula reductora de presión "Rinoxdue". Pn 16. Cuerpo latón une-en 12165 cromado. Cierre acero inox aisi 304. Muelle en acero al silicio zincado. Juntas tóricas nbr. Presión entrada máx. 15 bar. Presión salida 0.5 a 5 bar. Extremos rosca gas h-h, iso 228/1. 2". Código EAN: 8428381009450
