# GENEBRE 3430 Válvula recta H-H 3/4" - De Genebre

- Propiedad del archivo: CONSTRUNARIO
- Formato: FIEBDC-3/2012
- Programa: Construnario Versión 3.51
- Fecha de los precios: 28/06/2024
- Divisa: EUR

**GEN3430 05** u GENEBRE 3430 Válvula recta H-H 3/4" - De Genebre
Precio: 19.60
VÁLVULA RECTA H-H CONSTRUCCIÓN EN LATÓN CW617N. ROSCA ISO 228/1. 3/4" DE GENEBRE 3430 Código EAN: 8428381259473
