# 3434 Válvula recta M-H 3/4" - De Genebre

- Propiedad del archivo: CONSTRUNARIO
- Formato: FIEBDC-3/2012
- Programa: Construnario Versión 3.51
- Fecha de los precios: 28/06/2024
- Divisa: EUR

**GEN3434 05** u 3434 Válvula recta M-H 3/4" - De Genebre
Precio: 24.84
Válvula recta m-h construcción en latón cw617n. Rosca iso 228/1. Código EAN: 8428381265351
