# 3575 Válvula escuadra para gas H conex. manguera 1/2" - De Genebre

- Propiedad del archivo: CONSTRUNARIO
- Formato: FIEBDC-3/2012
- Programa: Construnario Versión 3.51
- Fecha de los precios: 28/06/2024
- Divisa: EUR

**GEN3575 04** u 3575 Válvula escuadra para gas H conex. manguera 1/2" - De Genebre
Precio: 7.57
Válvula escuadra para gas, h-conexión manguera. Paso total. Construcción en latón s/une-en 12.164-12.165. Juntas tóricas en nbr s/ en 549. Mando palomilla en aluminio. Junta cierre en ptfe. Extremo roscado s/iso 7/1. Doble junta tórica en el eje. Junta tórica entre cuerpo y tapa. Accionamiento palanca con bloqueo de seguridad y precintable. Temperatura de trabajo -40ºc a 60ºc. Diseñado conforme a une - en 331. Garantizada para el uso de gas natural. Mop 5-20. Medida 1/2". Código EAN: 8428381226994
