# 3610 Válvula recta para gas M-M 1 1/4" - De Genebre

- Propiedad del archivo: CONSTRUNARIO
- Formato: FIEBDC-3/2012
- Programa: Construnario Versión 3.51
- Fecha de los precios: 28/06/2024
- Divisa: EUR

**GEN3610 07** u 3610 Válvula recta para gas M-M 1 1/4" - De Genebre
Precio: 22.85
Válvula recta para gas m-m. Construcción en latón s/une-en 12164-12165. Asientos en prfe. Juntas tóricas en nbr s/en 549. Palanca de acero galvanizada. Accionamiento con bloqueo y precintable. Doble tórica en el eje. Tórica entre cuerpo y tapta. Temperatura de trabajo de -40ºc a 60ºc. Mot 5-20. Diseño s/une-en 331. Garantizada para el uso de gas natural. Medida 1 1/4". Código EAN: 8428381276050
