# 3615 Válvula recta para gas M-M 3/4" - De Genebre

- Propiedad del archivo: CONSTRUNARIO
- Formato: FIEBDC-3/2012
- Programa: Construnario Versión 3.51
- Fecha de los precios: 28/06/2024
- Divisa: EUR

**GEN3615 05** u 3615 Válvula recta para gas M-M 3/4" - De Genebre
Precio: 9.04
Válvula de esfera para gas, m-m. Paso total. Construcción en latón s/une-eb 12.164- 12.165. Juntas tóricas en nbrs/ en 549. Palomilla en aluminio. Junta cierre en ptfe. Extremos roscados s/iso 7/1. Doble junta tórica en el eje. Junta tórica entre cuerpo y tapa. Accionamiento palanca con bloqueo de seguridad y precintable. Temperatura de trabajo de -40ºc a 60ºc. Diseñado conforme a une-en331. Garantizada para el uso de gas natural. Mop 5-20. Medida 3/4". Código EAN: 8428381263494
