# 3620 Válvula recta para gas M-H tuerca deslizante 1 1/4" - De Genebre

- Propiedad del archivo: CONSTRUNARIO
- Formato: FIEBDC-3/2012
- Programa: Construnario Versión 3.51
- Fecha de los precios: 02/07/2024
- Divisa: EUR

**GEN3620 07** u 3620 Válvula recta para gas M-H tuerca deslizante 1 1/4" - De Genebre
Precio: 27.54
Válvula recta para gas m-h. Tuerca deslizante. Construcción en latón s/une-en 12164-12165. Asientos en ptfe. Juntas tóricas en nbr s/en 549. Palanca de acero galvanizado. Accionamiento con bloqueo y precintable. Doble tórica en el eje. Tórica entre cuerpo y tapa. Temperatura de trabajo de -40ºc a 60ºc- mop 5-20. Diseño s/une-en 331. Garantizada para el uso de gas natural. Medida 1 1/4". Código EAN: 8428381276128
