# 3630 Válvula recta para gas, M-M con patas 1/2" - De Genebre

- Propiedad del archivo: CONSTRUNARIO
- Formato: FIEBDC-3/2012
- Programa: Construnario Versión 3.51
- Fecha de los precios: 02/07/2024
- Divisa: EUR

**GEN3630 04** u 3630 Válvula recta para gas, M-M con patas 1/2" - De Genebre
Precio: 7.77
Mando palanca de acero galvanizada precintable. Código EAN: 8428381283393
