# 3632 Válvula recta para gas, M-M con patas 1/2 - De Genebre

- Propiedad del archivo: CONSTRUNARIO
- Formato: FIEBDC-3/2012
- Programa: Construnario Versión 3.51
- Fecha de los precios: 09/10/2024
- Divisa: EUR

**GEN3632 04** u 3632 Válvula recta para gas, M-M con patas 1/2 - De Genebre
Precio: 6.86
Mando palomilla de acero galvanizada precintable. Código EAN: 8428381283423
