# Geconnect-Gas H 1/2 - H 1/2, tuerca loca DN12 L 150, referencia 3652 04 150 de Genebre - De Genebre

- Propiedad del archivo: CONSTRUNARIO
- Formato: FIEBDC-3/2012
- Programa: Construnario Versión 3.51
- Fecha de los precios: 09/10/2024
- Divisa: EUR

**GEN3652 04 150** u Geconnect-Gas H 1/2 - H 1/2, tuerca loca DN12 L 150, referencia 3652 04 150 de Genebre - De Genebre
Precio: 55.50
Conexión flexible metálica corrugada de seguridad para la conexión de aparatos domésticos que utilizan combustibles gaseosos, fabricado conforme la norma UNE-EN 14800 y cumple con el Reglamento Europeo de la construcción 305/2011 (CPR). Racores de conexión H-H (tuerca loca) según ISO 7/1 (EN 10226/1) Código EAN: 8428381519478
