# 3714 Manómetro Ø63 bar 0-28 psi 0-400 - De Genebre

- Propiedad del archivo: CONSTRUNARIO
- Formato: FIEBDC-3/2012
- Programa: Construnario Versión 3.51
- Fecha de los precios: 02/07/2024
- Divisa: EUR

**GEN3714 028** u 3714 Manómetro Ø63 bar 0-28 psi 0-400 - De Genebre
Precio: 6.48
Manómetro Ø 63 mm. Caja acero al carono. Tubo bourdon y racor latón UEN-EN 12165. Rosca macho 1/4" npt. Graduación 0-28 bar. Salida inferior (radial). Psi 0-400. Código EAN: 8428381527572
