# 3773 Racor 5 vías latón 1"-100mm - De Genebre

- Propiedad del archivo: CONSTRUNARIO
- Formato: FIEBDC-3/2012
- Programa: Construnario Versión 3.51
- Fecha de los precios: 28/06/2024
- Divisa: EUR

**GEN3773 06 06** u 3773 Racor 5 vías latón 1"-100mm - De Genebre
Precio: 12.78
Racor 5 vías de acoplamiento bombas longitud 100mm. Pn 10. Construcción en latón une-en 12165. Extremos rosca gas m-h, iso 228/1. Temp. Máx. 180ºC. 1". Código EAN: 8428381158011
