# 3780 Presostato 1/4" - De Genebre

- Propiedad del archivo: CONSTRUNARIO
- Formato: FIEBDC-3/2012
- Programa: Construnario Versión 3.51
- Fecha de los precios: 02/07/2024
- Divisa: EUR

**GEN3780 02** u 3780 Presostato 1/4" - De Genebre
Precio: 9.46
Presostato para controlar presión de máx de agua. Tensión de conexión 230v 50hz. Potencia máxima conexión 1.5 kw. Presión máxima trabajo 4 bar. Regulación de 0 a 4 bar. Tiempo máximo de maniobras 60 ciclos/min. Diferencial variable. 1/4". Código EAN: 8428381365518
